# Sistema multifunción "KERAKOLL" bajo pavimento cerámico

- Propiedad del archivo: CYPE INGENIEROS, S.A.
- Formato: FIEBDC-3/2002
- Divisa: EUR
- Costes indirectos: 3.00 %
- IVA: 21.00 %

## N Aislamientos e impermeabilizaciones

### NM Sistemas multifunción

#### NMN Suelos

**NMN030** m² Sistema multifunción "KERAKOLL" bajo pavimento cerámico.
Sistema multifunción "KERAKOLL" bajo pavimento cerámico, con el sistema Laminado No Crack "KERAKOLL", compuesto por: lámina impermeabilizante multicapa flexible, Aquastop Green "KERAKOLL", formada por una capa de poliamida, una capa de polietileno de alta densidad y una tercera capa de geotextil no tejido sintético, embebida entre dos capas de adhesivo cementoso mejorado de ligantes mixtos, C2 TE S1, según UNE-EN 12004, H40 Gel "KERAKOLL", color blanco, de 1 mm de espesor cada una.
Criterio de valoración económica: El precio no incluye el soporte ni el revestimiento.
Incluye: Corte y preparación de la lámina nodular. Extendido del adhesivo cementoso sobre la superficie soporte. Colocación de la lámina nodular. Extendido del adhesivo cementoso.
Criterio de medición de proyecto: Superficie medida según documentación gráfica de Proyecto.
Criterio de medición de obra: Se medirá la superficie realmente ejecutada según especificaciones de Proyecto.

| Código | Ud | Descripción | Rendimiento | Precio | Importe |
|---|---|---|---|---|---|
| mt09mke010a | kg | Adhesivo cementoso mejorado de ligantes mixtos, C2 TE S1, según UNE-EN 12004, H40 Gel "KERAKOLL", color blanco, con muy bajo contenido de sustancias orgánicas volátiles (VOC). (material) | 2.500 | 0.94 | 2.35 |
| mt15pik020a | m² | Lámina impermeabilizante multicapa flexible, Aquastop Green "KERAKOLL", formada por una capa de poliamida, una capa de polietileno de alta densidad y una tercera capa de geotextil no tejido sintético. (material) | 1.050 | 23.67 | 24.85 |
| mo029 | h | Oficial 1ª aplicador de láminas impermeabilizantes. (mano de obra) | 0.219 | 22.13 | 4.85 |
| mo067 | h | Ayudante aplicador de láminas impermeabilizantes. (mano de obra) | 0.219 | 21.02 | 4.60 |
| % | % | Costes directos complementarios | 2 % | 36.65 | 0.73 |
|  |  | Costes directos |  |  | 37.38 |
