# Reparación estructural de hormigón, con mortero fluido a base de cemento, modificado con polímeros

- Propiedad del archivo: CYPE INGENIEROS, S.A.
- Formato: FIEBDC-3/2002
- Divisa: EUR
- Costes indirectos: 3.00 %
- IVA: 21.00 %

## E Estructuras

### EH Hormigón armado

#### EHY Reparaciones

**EHY011** m² Reparación estructural de hormigón, con mortero fluido a base de cemento, modificado con polímeros.
Aplicación manual de mortero fluido, modificado con polímeros, Geolite Magma "KERAKOLL", a base de Geolegante "KERAKOLL", con una resistencia a compresión a 28 días mayor o igual a 80 N/mm² y un módulo de elasticidad mayor o igual a 20000 N/mm², clase R4, tipo PCC, según UNE-EN 1504-3, Euroclase A1 de reacción al fuego, según UNE-EN 13501-1, en capa de 40 mm de espesor medio, de consistencia fluida, para reparación y refuerzo estructural de forjado de hormigón.
Criterio de valoración económica: El precio incluye el montaje y desmontaje del sistema de encofrado.
Incluye: Humectación de la superficie soporte. Montaje del sistema de encofrado. Preparación de la mezcla. Aplicación del producto. Curado. Desmontaje del sistema de encofrado.
Criterio de medición de proyecto: Superficie medida según documentación gráfica de Proyecto.
Criterio de medición de obra: Se medirá la superficie realmente ejecutada según especificaciones de Proyecto.

| Código | Ud | Descripción | Rendimiento | Precio | Importe |
|---|---|---|---|---|---|
| mt09rek020a | kg | Mortero fluido, modificado con polímeros, Geolite Magma "KERAKOLL", a base de Geolegante "KERAKOLL", con una resistencia a compresión a 28 días mayor o igual a 80 N/mm² y un módulo de elasticidad mayor o igual a 20000 N/mm², clase R4, tipo PCC, según UNE-EN 1504-3, Euroclase A1 de reacción al fuego, según UNE-EN 13501-1, con muy bajo contenido de sustancias orgánicas volátiles (VOC), para reparación estructural del hormigón. (material) | 76.000 | 1.08 | 82.08 |
| mt08aaa010a | m³ | Agua. (material) | 0.008 | 1.50 | 0.01 |
| mt50spa052b | m | Tablón de madera de pino, de 20x7,2 cm. (material) | 0.020 | 6.32 | 0.13 |
| mt50spa101 | kg | Clavos de acero. (material) | 0.030 | 1.87 | 0.06 |
| mt50spa081a | Ud | Puntal metálico telescópico, de hasta 3 m de altura. (material) | 0.013 | 19.25 | 0.25 |
| mo020 | h | Oficial 1ª construcción. (mano de obra) | 0.154 | 22.13 | 3.41 |
| mo113 | h | Peón ordinario construcción. (mano de obra) | 0.154 | 20.78 | 3.20 |
| % | % | Costes directos complementarios | 2 % | 89.14 | 1.78 |
|  |  | Costes directos |  |  | 90.92 |
