# Reparación estructural de hormigón, con mortero de fraguado rápido a base de cemento, modificado con polímeros

- Propiedad del archivo: CYPE Ingenieros S.A.
- Formato: FIEBDC-3/2016
- Programa: Generador de precios de la construcción. CYPE Ingenieros, S.A.
- Fecha: 03/07/2024
- Divisa: EUR
- Costes indirectos: 3 %
- IVA: 21 %

## E Estructuras

### EH Hormigón armado

#### EHY Reparaciones

**EHY012** m² Reparación estructural de hormigón, con mortero de fraguado rápido a base de cemento, modificado con polímeros.
Aplicación manual de mortero tixotrópico, de fraguado rápido (15 minutos), modificado con polímeros, reforzado con fibras, resistente a los sulfatos, de retracción compensada, con una resistencia a compresión a 28 días mayor o igual a 25 N/mm² y un módulo de elasticidad mayor o igual a 15000 N/mm², clase R3, tipo PCC, según UNE-EN 1504-3, Euroclase A1 de reacción al fuego, según UNE-EN 13501-1, en capa de 15 mm de espesor medio, con acabado superficial fratasado con esponja o fratás, para reparación y refuerzo estructural de elemento de hormigón.
Incluye: Preparación de la mezcla. Aplicación del producto. Perfilado de aristas. Curado.
Criterio de medición de proyecto: Superficie medida según documentación gráfica de Proyecto.
Criterio de medición de obra: Se medirá la superficie realmente ejecutada según especificaciones de Proyecto.

| Código | Ud | Descripción | Rendimiento | Precio | Importe |
|---|---|---|---|---|---|
| mt09reo040d | kg | Mortero tixotrópico, de fraguado rápido (15 minutos), modificado con polímeros, reforzado con fibras, resistente a los sulfatos, de retracción compensada, con una resistencia a compresión a 28 días mayor o igual a 25 N/mm² y un módulo de elasticidad mayor o igual a 15000 N/mm², clase R3, tipo PCC, según UNE-EN 1504-3, Euroclase A1 de reacción al fuego, según UNE-EN 13501-1, para reparación estructural del hormigón. (material) | 28.5 | 1.15 | 32.775 |
| mt08aaa010a | m³ | Agua. (material) | 0.004 | 1.5 | 0.006 |
| mo020 | h | Oficial 1ª construcción. (mano de obra) | 0.431 | 22.13 | 9.538 |
| mo113 | h | Peón ordinario construcción. (mano de obra) | 0.431 | 20.78 | 8.956 |
| % | % | Costes directos complementarios | 2 % | 51.275 | 1.026 |
|  |  | Costes directos |  |  | 52.301 |

Residuos:
- colocación: mt09reo040d; factor de residuo 0.0063

## Recursos

**mt09reo040d** kg Mortero tixotrópico
Datos técnicos: Coste energético 7.684 MJ; Emisión de CO2 0.474 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg
